# Mehrzweckhalle Friedrich-Ludwig-Jahn-Gymnasium
Angebotsaufforderung (GAEB DA XML 3.1, DA83)
Projekt: 01
Währung: EUR
Nebenangebote zugelassen: ja
Auftraggeber: Landkreis Spree-Neiße, Heinrich-Heine-Straße1, 03149 Forst(Lausitz)
Erstellt mit: GXML Toolbox V3.3 R20230829, iTWO_64 V12.0.998, 01.03.2026

## Baubeschreibung
Baubeschreibung

1. Projekt / Objekt

Objekt: Mehrzweckhalle Friedrich-Ludwig-Jahn-Gymnasium
Adresse: Jahnstraße 3–9, 03149 Forst (Lausitz)
Auftraggeber (AG):Landkreis Spree-Neiße, Heinrich-Heine-Straße 1, 03149 Forst (Lausitz)
Nutzung: Schul- und Vereinssport sowie Mehrzwecknutzungen

2. Bestandssituation (Kurzbeschreibung)

Die Mehrzweckhalle ist als 3-Feld-Sport- und Mehrzweckhalle ausgebildet und dient dem Schul- und Vereinssport.

- Hauptraum (Dreifeldhalle):Grundfläche ca. 1.300 m², Raumhöhe (UK abgehängte Decke) ca. 7,0 m
- Nebenbereiche:Zuschauerbereiche/Tribüne sowie Nebenräume (u. a. Umkleiden, Sanitär, Technik, Kraftraum, Mehrzweckraum)
- Bestand Unterdecke: abgehängte, ballwurfsichere Unterdecke (Unterkonstruktion/Abhänger/Platten) mit integrierten Einbauten (Beleuchtung, Lautsprecher, Lüftungskomponenten, Sportgeräte u. a.)

Anlass / Zustand: Für die vorhandene Unterdecke liegt kein belastbarer Verwendbarkeits-/Systemnachweis für die konkrete Ausführung vor. Raster/Abstände/Plattenbreiten und der Lastabtrag weichen von den Nachweisbedingungen ab; Einbauten belasten die Platten. Schäden und Durchbiegungen sind sichtbar.

3. Zielsetzung und geplante Maßnahmen

Ziel ist die vollständige Erneuerung der ballwurfsicheren Unterdecke einschließlich der hierfür erforderlichen technischen Anpassungen, um die Halle wieder dauerhaft und sicher für Schul- und Vereinssport nutzen zu können.

Im Rahmen der Maßnahme sind im Wesentlichen vorgesehen:

- Rückbau der vorhandenen abgehängten Decke inkl. Unterkonstruktion sowie betroffener Einbauten.
- Neubau einer geprüften ballwurfsicheren Akustik-Systemdecke inkl. erforderlicher Unterkonstruktion.
- Anpassung/Erneuerung der mit der Decke zusammenhängenden technischen Komponenten (insb. Hallenbeleuchtung sowie erforderliche Anpassungen an Sicherheitsbeleuchtung, Alarmierung/ELA und Lüftungseinbauten).
- Erneuerung nutzungsspezifischer Ausstattung im Hallenbereich (z. B. Trennvorhänge, Spielzeit-/Ergebnisanzeige).
- Erneuerung einer defekten Fluchttür (West) in Anlehnung an den Bestand.

4 Lage / Erreichbarkeit / Randbedingungen

- Die geplante Maßnahme befindet sich in der Jahnstraße 3–9, 03149 Forst (Lausitz).
- Gegenüber der Mehrzweckhalle stehen Parkmöglichkeiten zur Verfügung.
- Während der Bauphase befindet sich die nebenliegende Schule in Betrieb. Die Wege zu und von der Schule, insbesondere Rettungs- und Einsatzwege, sind permanent freizuhalten.

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
## Allgemeine Vorbemerkungen
Allgemeine Vorbemerkungen

Begriffsdefinitionen: AG = Auftraggeber, AN = Auftragnehmer.

01 Allgemeine Hinweise

Für alle nachfolgend beschriebenen Leistungen sind die Verarbeitungsvorgaben und Einbauanweisungen der Hersteller der eingesetzten Baustoffe, Bauelemente und Produkte einzuhalten. Ergänzend gelten Veröffentlichungen allgemein anerkannter Verbände sowie einschlägige Richtlinien, Merkblätter und Empfehlungen.
Bei widersprüchlichen Anforderungen gilt die weitergehende bzw. qualitativ höherwertige Anforderung als vereinbart.
Bauteile ähnlicher Art und Lage sind hinsichtlich Oberflächen, Farbtönen, Falzgeometrien, Kantenausbildungen, Beschlägen u. Ä. aufeinander abzustimmen, um ein einheitliches Erscheinungsbild sicherzustellen.

02 Baustelleneinrichtung

02.01 Flächen für die Baustelleneinrichtung
Abweichend von VOB/B § 4 Abs. 4 stellt der AG dem AN nur soweit ausdrücklich benannt und zugesagt Flächen für die Baustelleneinrichtung zur Verfügung. Art und Umfang der nutzbaren Flächen sind dem BE‑Plan zu entnehmen bzw. werden spätestens bei der Bauanlaufberatung festgelegt.
Vorhandene und verbleibende Bauteile und Anlagen (z. B. Nachbarbebauungen) sind betriebsfähig zu erhalten. Nach Beräumung sind die genutzten Flächen in den vorgefundenen Zustand zurückzuversetzen.

02.02 Zusätzlicher Flächenbedarf
Der AN hat vor Angebotsabgabe zu prüfen, ob für die Ausführung seiner Leistungen – zusätzlich zu ggf. vom AG bereitgestellten Flächen – weitere Flächen für die Baustelleneinrichtung erforderlich werden.

02.03 Erscheinungsbild
Der AG legt Wert auf ein sauberes und geordnetes Erscheinungsbild der Baustelle und der Baustelleneinrichtung. Großflächige bzw. großformatige Bestandteile der Baustelleneinrichtung sind in sauberem, ordentlichem und neuwertigem Zustand aufzustellen.

02.04 Sicherungs- und Schutzmaßnahmen
Der AN schützt die übrigen Bauausführenden vor allen aus seinen Tätigkeiten resultierenden Gefahren durch geeignete Sicherungs- und Schutzmaßnahmen (z. B. Absturzsicherungen, Abschrankungen, Markierungen). Aufbau, Vorhaltung, Unterhalt, regelmäßige Kontrolle, Instandsetzung und Rückbau sind – sofern nicht gesondert ausgeschrieben – als Nebenleistung im Einheitspreis einzukalkulieren.
Gleiches gilt für erforderliche Schutzvorkehrungen an angrenzenden Bauteilen/Bereichen (z. B. Abdecken/Abhängen).

02.05 Bauzwischen- und Montagezustände
Alle für den AN zum Zeitpunkt der Angebotsabgabe erkennbaren Leistungen für Provisorien, Bauzwischenzustände und Montagezustände, die zur Erbringung seiner Leistungen erforderlich sind, sind Bestandteil der Leistung des AN.
Hierzu zählen neben Hilfsmitteln und (Hilfs‑)Gerüsten auch Arbeits‑ und Hebebühnen (z. B. Scheren‑/Teleskopbühnen), Leitern, Podeste, Montagehilfen, erforderliche Kranansätze/Kranarbeiten sowie Verstärkungen und Dimensionierungen von Bauteilen.

02.06 Verkehrssicherung / Inanspruchnahme öffentlicher Flächen
Die zur Ausführung erforderlichen Maßnahmen der Verkehrssicherung sind vom AN in die Angebotskalkulation einzubeziehen.
Werden öffentliche Flächen (z. B. Straßenraum, Gehwege, Grünflächen) in Anspruch genommen, veranlasst der AN die erforderlichen Abstimmungen und holt notwendige Genehmigungen (z. B. Sondernutzung nach StVO) ein; anfallende Gebühren und Kosten trägt der AN, soweit nicht in den Leistungspositionen abweichend geregelt.
Das Befahren/Überqueren von Grünflächen, Gehwegen o. Ä. mit schwerem Gerät ist nur nach vorheriger Abstimmung mit der Bauleitung/dem AG und deren Zustimmung zulässig.
Nach Abschluss der Arbeiten sind BE‑Flächen/Lagerplätze sowie ggf. überlassene Aufenthaltsräume o. Ä. wiederherzustellen.

03 Beweissicherungsverfahren

Sofern durch die geforderten Bauleistungen Schäden verursacht werden könnten, wird der Zustand vor Beginn der Baumaßnahme und nach Abschluss der Bauarbeiten gemeinsam durch AG und AN in Gegenwart eines zugelassenen Sachverständigen für Schäden an Gebäuden sowie eines bevollmächtigten Vertreters der Eigentümer aufgenommen.
Etwaig entstandene Schäden sind unverzüglich nach Bekanntwerden, spätestens jedoch bis zur Übergabe des Bauwerks an den AG, zu beseitigen. Ein Entlastungszeugnis bzw. eine Bestätigung des Geschädigten ist vorzulegen. Die Nachweise sind dem AG spätestens mit der Schlussrechnung vorzulegen.

04 Planung

04.01 Vorleistungen des AG
Der AN hat die vom AG zur Verfügung gestellten Unterlagen zu prüfen und etwaige bereits zum Angebotsabgabezeitpunkt erkennbare Bedenken gegen die AG-seitige Planung mit Angebotsabgabe mitzuteilen.
Der AN bleibt für die von ihm zu erbringenden Planungs- und Ausführungsleistungen (insb. Werkstatt-/Montage-/Feinplanung im Rahmen seines Leistungsumfangs) verantwortlich; seine Prüfungs- und Hinweispflichten bleiben unberührt.

04.02 Sichtung der Planung des AN durch den AG
Der AG behält sich vor, die vom AN erstellte Planung innerhalb von 10 Werktagen nach Zugang zu sichten und Prüfanmerkungen anzubringen.
Der AN hat die Prüfanmerkungen innerhalb von 5 Tagen in seine Planung einzuarbeiten. Der AN erstellt seine Planungen daher so frühzeitig, dass Prüfanmerkungen des AG rechtzeitig vor Materialdisposition und Ausführungsbeginn berücksichtigt werden können.
Eine freigegebene Werkstatt‑ und Montageplanung entbindet den AN nicht von seiner eigenen Prüfungs‑ und Hinweispflicht sowie von seiner Planungsverantwortung.

04.03 Projektkommunikation
Sofern der AG eine Internet‑Projektplattform als Kommunikationsbasis fordert oder dem zustimmt, ist diese durch den AN für den Projektschriftverkehr sowie zur Ablage von Plänen, Berechnungen und sämtlichen Dokumentationsunterlagen ausschließlich zu verwenden.
Dem AN obliegt – wie allen Projektbeteiligten – eine Informationsholschuld durch werktäglichen Aufruf des Internet‑Projektraums.

04.04 Übergabe der Ausführungsplanung
Die Übergabe von Ausführungsplänen durch den AG an den AN erfolgt ausschließlich digital in den Dateiformaten PDF. Gedruckte Pläne werden nicht übergeben; erforderliche Ausdrucke organisiert der AN selbst.

05 Prüfungen, Abnahmen, Gebühren

05.01 Prüfungen und Abnahmen
Der AN veranlasst und koordiniert sämtliche noch nicht erfolgten bzw. noch ausstehenden behördlich oder öffentlich-rechtlich geforderten Nachweise, Prüfungen und Abnahmen für die von ihm erbrachten Bauleistungen.
Die hierfür erforderlichen Aufwendungen (z. B. Prüfgebühren, Prüfkörper, Laborversuche) trägt der AN, soweit sie seine Leistungen betreffen. Öffentlich-rechtliche Prüfungen/Abnahmen, die vom AG bzw. dessen Beauftragten zu veranlassen sind, bleiben hiervon unberührt. Der AN ist für die rechtzeitige Veranlassung der in seinem Zuständigkeitsbereich liegenden Prüfungen verantwortlich.

05.02 Zustimmungen im Einzelfall (ZiE)
Der AN verwendet ausschließlich bauaufsichtlich zugelassene (ABZ) oder bauaufsichtlich geprüfte (ABP) Baustoffe und Bauelemente oder solche mit CE‑Konformitätserklärung des Herstellers.
Sind solche Baustoffe/Bauelemente ausnahmsweise nicht verfügbar, hat der AN die Rechtmäßigkeit der Ausführung nachzuweisen. Sofern hierfür eine Zustimmung im Einzelfall (ZiE) erforderlich ist, beschafft der AN diese und koordiniert die ZiE terminlich. Sämtliche hierfür anfallenden Kosten und Gebühren (Versuche, Berechnungen, Gutachten, Prüfungen/Versuche, Genehmigungen) trägt der AN.

06 Dokumentation

Der AN erstellt eine Dokumentation als Fortschreibung der Planung bezogen auf alle von ihm tatsächlich ausgeführten Leistungen.
Der AN übergibt dem AG unaufgefordert Quellennachweise der eingebauten Produkte (z. B. Lieferscheine, Produktdatenblätter) in geeigneter Form.

07 Reinigung

Schutt und Abfälle im Baustellenbereich sind von jedem AN sortenrein zu sammeln und unverzüglich abzufahren.
Der AN versetzt seinen Arbeitsbereich am Ende jeder Arbeitswoche in einen besenreinen Zustand. Kommt der AN dieser Verpflichtung nicht nach, ist der AG berechtigt, die Leistung auf Kosten des AN ausführen zu lassen. Der AN hat geeignete Maßnahmen zur Vermeidung von Verschmutzungen zu treffen.

08 Bauausführung / Leistungsumfang

08.01 Schnittstellen
Bauleistungen, Baustoffe und Bauelemente des AN, die als Vorleistung oder Einbausituation für Leistungen anderer (Nach‑)Unternehmer dienen, sind vom AN rechtzeitig vor Ausführung dahingehend zu prüfen, dass die zugelassenen Einbaubedingungen hergestellt werden.

08.02 Vorleistungen
Soweit Vorleistungen zur beschriebenen Leistung angegeben sind, gelten diese als bauseitige Schnittstelle zur Leistung des AN. Der AN erbringt alle erkennbar oder üblicherweise nötigen Vorbehandlungen, Zwischenschritte, Beschichtungen, Untergrundvorbereitungen usw., die erforderlich sind, um auf der beschriebenen Leistung aufbauen zu können.

08.03 Anpassungen
Sämtliche Anpassungen (z. B. Schräganschnitte, schiefwinklige Ausführungen, nicht rechtwinklige Konstruktionen) sind Bestandteil der Leistung des AN, soweit sie aus den Ausschreibungsunterlagen erkennbar sind oder in der Beschreibung erwähnt werden.
Gleiches gilt für das Anarbeiten an Bestandskonstruktionen – auch bei unregelmäßigem Verlauf –, soweit dies bei Angebotsabgabe erkennbar ist.

08.04 Aufmaß und Maßabweichungen
Die in den Planunterlagen angegebenen Maße sind als Richtmaße zu verstehen. Der AN hat vor Ausführung ein örtliches Aufmaß zu nehmen und Maßabweichungen bei der Ausführung zu berücksichtigen.

08.05 Demontagen / Erneuerungen
Sind Leistungen als Demontage oder als Erneuerung bestehender Bauteile/Leistungen beschrieben, so sind der Aufwand für eine geordnete, weitestgehend zerstörungsfreie Demontage sowie die Entsorgung Bestandteil der Leistung des AN.

09 Bauablauf

Die vom AG vorgegebenen Ausführungsfristen und Fertigstellungstermine sind einzuhalten. Der dem LV beigefügte Bauablaufplan stellt einen Grobterminplan dar; der AN erstellt darauf aufbauend einen Fein‑Terminplan für seine Leistungen (Bauabschnitte/Meilensteine) und legt diesen dem AG zur Prüfung/Bewertung vor.
Im Bauobjekt ist mit Parallelarbeiten mehrerer Lose zu rechnen; der AN stimmt seinen Ablauf mit der Bauleitung/Objektüberwachung und den übrigen Gewerken ab. Ein erster Fein‑Terminplan ist spätestens 10 Werktage nach Auftragserteilung vorzulegen und während der Ausführung mindestens monatlich fortzuschreiben.
Vor dem Verdecken bzw. dem Schließen prüfpflichtiger Leistungen ist der Bauleitung rechtzeitig Gelegenheit zur Kontrolle zu geben (mindestens 3 Werktage vorher).
Unterbrechungen – auch durch andere Gewerke – sind mit den Einheitspreisen abgegolten, soweit sie aus dem üblichen Bauablauf resultieren und der AN zumutbar an anderer Stelle vertragsgemäße Leistungen ausführen kann.

10 Witterungseinflüsse

Witterungseinflüsse (z. B. Niederschlag, Nebel, Wind, Frost, Schnee) sind in dem für die Jahreszeit üblichen Umfang in die Kalkulation einzubeziehen, soweit keine außergewöhnlichen Ereignisse oberhalb üblicher Spitzenwerte vorliegen. Zu den mit den Preisen abgegoltenen Pflichten gehören insbesondere:
- Schnee‑ und Eisbeseitigung im Bereich der unmittelbaren Arbeitsplätze,
- Schutz von Bauteilen/Leistungen vor witterungsbedingten Schäden.

11 Bautagesbericht und Baubesprechungen

Der AN führt täglich Bautagesberichte und übergibt diese dem AG wöchentlich abgestimmt. Die Berichte müssen alle Angaben enthalten, die für Ausführung, Abrechnung und terminliche Auswirkungen des Auftrags von Bedeutung sein können. Über besondere Vorkommnisse ist der AG zusätzlich täglich zu informieren.
Ein bevollmächtigter Vertreter des AN nimmt an den Baubesprechungen teil (1× wöchentlich).

12 Stundenlohnarbeiten

10.01 Anordnung und Nachweise
Stundenlohnarbeiten sind nur auf Anweisung des AG auszuführen. Für nicht ausdrücklich angeordnete Stundenlohnarbeiten besteht kein Vergütungsanspruch.
Die Nachweise müssen mindestens enthalten:
- Name, Beruf und tägliche Stundenleistung der im Tagelohn beschäftigten Personen,
- Aufstellung über die Verwendung der besonders zu vergütenden Materialien und Baustoffe,
- Aufstellung und Beschreibung der ausgeführten Leistungen.
Die Nachweise gelten erst nach Bestätigung und Unterschrift durch die Bauleitung als anerkannt und sind im Bautagebuch einzutragen.

10.02 Später verdeckte oder nicht mehr nachvollziehbare Leistungen
Werden Stundenlohnleistungen erbracht, die später nicht mehr nachvollziehbar sind (z. B. Abbruchleistungen, überdeckte Leistungen), hat der AN geeignete Maßnahmen zur Dokumentation zu ergreifen (z. B. Fotodokumentation). Kann der AN seinen Vergütungsanspruch mangels Nachweis nicht belegen, entfällt die Vergütung.

10.03 Vergütung
Vergütet werden die tatsächlich am Arbeitsplatz anfallende Arbeitszeit sowie das verwendete Material für diese Leistungen.
Der Verrechnungssatz umfasst sämtliche Aufwendungen, insbesondere:
- Lohn‑, Gehalts‑ und Sozialkosten,
- Erschwernis‑ und sonstige Zuschläge,
- Lohnnebenkosten (z. B. Auslösung, Wegegeld, Unterkunfts‑ und Übernachtungskosten),
- Baustellengemeinkosten, allgemeine Geschäftskosten,
- Wagnis und Gewinn.
Die Aufnahme von Stundenlohnarbeiten als Position im LV (Angebot/Auftrag) berechtigt nicht zur Ausführung. Die Positionen sind als Eventualpositionen zu verstehen und können ggf. unausgeführt bleiben.

13 Abrechnung, Zahlung und Nachträge

11.01 Rechnungsaufstellung
Der AN hat die Reihenfolge der LV‑Positionen einzuhalten. Nachträge sind entsprechend den beauftragten Leistungspositionen einzuordnen. Werden diese Vorgaben nicht berücksichtigt, kann die Rechnung zur Überarbeitung ungeprüft zurückgegeben werden. Die Reihenfolge des Auftrags‑LV ist zwingend einzuhalten.

11.02 Nachtragsstellung
Nachträge sind mit Kalkulationsnachweis einzureichen, sodass die Preise vollständig geprüft werden können. Hierzu gehört insbesondere die Aufteilung nach Schlüsselkosten sowie die Ausweisung und Verrechnung von Zuschlägen (Baustellengemeinkosten, allgemeine Geschäftskosten, Wagnis und Gewinn etc.). Fehlen diese Angaben, kann der Nachtrag zur Überarbeitung ungeprüft zurückgegeben werden.

11.03 Mindernachträge
Der AN ist auf Aufforderung des AG verpflichtet, Mindermengen bzw. entfallende Leistungen aufzulisten und als Nachtrag einzureichen. Wird dies trotz Aufforderung nicht erfüllt, kann der AG auf Kosten des AN einen Mindernachtrag erstellen lassen.

14 Sonstige Angaben

Alle Leistungen umfassen – soweit nicht ausdrücklich abweichend beschrieben – auch die Lieferung der dazugehörenden Stoffe und Bauteile einschließlich Abladen und Lagern auf der Baustelle. Die im LV aufgeführten Positionen verstehen sich im Sinne eines Werkvertrags als Komplettleistung; geschuldet ist die fertiggestellte Leistung einschließlich aller hierfür notwendigen Nebenleistungen.
Der AN stellt sicher, dass während der Ausführung seiner Leistungen jederzeit mindestens ein Mitarbeiter mit ausreichenden Deutschkenntnissen zur Abstimmung auf der Baustelle anwesend ist.

## Zusätzlich technische Vertragsbedingungen - ZTV
Zusätzlich technische Vertragsbedingungen - ZTV

Begriffsdefinitionen: AG = Auftraggeber, AN = Auftragnehmer.

01 Vertragsgrundlagen und Ausführungsstandard

Grundlage für die Ausführung sind die Bestimmungen der VOB/B und VOB/C in der jeweils bei Vertragsabschluss gültigen Fassung sowie alle einschlägigen Gesetze, Verordnungen, technischen Vorschriften und Normen.
Insbesondere sind zu beachten:
- einschlägige DIN‑Normen, Unfallverhütungsvorschriften, landesrechtliche Bauordnungen,
- behördliche Auflagen sowie die anerkannten Regeln der Technik,
- Herstellerrichtlinien, Einbau‑ und Verarbeitungsvorgaben sowie technische Merkblätter zu den vorgesehenen (bzw. angebotenen) Produkten.

Bei Widersprüchen gilt die weitergehende bzw. qualitativ höherwertige Anforderung als vereinbart. Abweichungen von Normen/Richtlinien bedürfen der vorherigen schriftlichen Zustimmung des AG.

02 Qualität, Maßtoleranzen, Prüf‑ und Hinweispflichten

Die Leistung ist fachgerecht, vollständig und in handwerklich einwandfreier Weise nach dem Stand der Technik auszuführen.
Sofern nicht abweichend geregelt, gelten erhöhte Anforderungen an Maßtoleranzen gemäß DIN 18201/DIN 18202 als vereinbart (Maß‑, Winkel‑ und Ebenheitstoleranzen sind so einzuhalten, dass eine verkehrsübliche, ordnungsgemäße Ausführung gewährleistet ist).
Vorleistungen anderer Gewerke sind vom AN vor Ausführung der Anschlussleistungen auf Eignung und Maßhaltigkeit zu prüfen. Festgestellte Abweichungen/Bedenken sind der Bauleitung/ dem AG unverzüglich anzuzeigen.
Hinweis: Mitwirkungen des AG, des Planers oder der Bauleitung (z. B. Planfreigaben, Baubesprechungen, Kontrollen, Weisungen) entbinden den AN nicht von seiner Verantwortung für die fach‑ und vertragsgerechte Leistung.

03 Planunterlagen, Rangfolge und Klärung von Unstimmigkeiten

Die vom AG übergebenen Planunterlagen und technischen Zeichnungen dienen der Darstellung des gewünschten Ergebnisses und des gestalterischen Rahmens; sie erheben keinen Anspruch auf Vollständigkeit.
Weichen Plandarstellungen von der Leistungsbeschreibung ab oder ergänzen diese, ist im Zweifel die funktional geeignetere bzw. höherwertige Ausführung geschuldet. Widersprüche zwischen Vertragsunterlagen (LV, Pläne, Baubeschreibung usw.) sind vom AN im Rahmen seiner Prüfpflicht rechtzeitig vor Ausführung mit der Bauleitung/ dem AG zu klären.
Hält der AN eine Detailausbildung für den vorgesehenen Zweck für nicht geeignet, hat er dies der Bauleitung/ dem AG vor Ausführung mitzuteilen.

04 Baustrom und Bauwasser

Der AG stellt voraussichtlich die Hauptanschlüsse für Strom und Wasser bis zu einem definierten Übergabepunkt zur Verfügung.
- Die weitere Verteilung auf der Baustelle (einschl. Zuleitungen, Schlauch‑/Kabelwegen, Unterverteilungen, Sicherungen) obliegt dem AN.
- Verbrauchskosten für Energie und Wasser trägt der AN; ggf. werden Pauschalen/Umlagen durch den AG festgelegt.
- Anschluss, Schutz und Frostsicherheit ab Übergabepunkt sind vom AN sicherzustellen.
- Versorgungsunterbrechungen sind der Bauleitung unverzüglich zu melden.

05 Bemusterung / Farb‑ und Dekorauswahl

Soweit gefordert, sind die im LV vorgesehenen Materialien/Produkte rechtzeitig und kostenneutral zur Bemusterung vorzulegen.
Sofern in den Leistungspositionen nicht abweichend beschrieben, werden Farben, Dekore und Oberflächen aus der Standardfarbkarte des jeweiligen Herstellers vorgesehen.

06 Informationsstand / Ortsbesichtigung

Der Bieter hat sich vor Bearbeitung und Abgabe des Angebots durch Einsichtnahme in Pläne/Unterlagen sowie eigene Feststellungen über alle für die Ausführung wesentlichen Gegebenheiten zu informieren (u. a. Zu‑/Abfahrten, Transportwege, Versorgungsanschlüsse, Lager‑ und Montagebedingungen).
Eine Baustellenbesichtigung wird empfohlen; die Objektbesichtigung ist beim AG anzumelden. Ansprüche wegen unzureichender Information sind ausgeschlossen.

07 Aufmaß und Abrechnung

Die Abrechnung erfolgt – sofern nichts Abweichendes vereinbart ist – nach tatsächlich ausgeführter Leistung auf Basis eines gemeinsamen örtlichen Aufmaßes.

08 Bedarfs‑ und Eventualpositionen

Bedarfs‑/Eventualpositionen werden ausschließlich nach ausdrücklicher schriftlicher Beauftragung durch die Bauleitung/Objektüberwachung und Bestätigung durch den AG ausgeführt.

09 Dokumentation und Übergabeunterlagen

Spätestens 4 Wochen vor der Abnahme (spätestens mit Einreichen der Schlussrechnung) übergibt der AN der Bauleitung die für Abnahme, Betrieb und Unterhalt erforderlichen Unterlagen unaufgefordert. Die Übergabe erfolgt in der vertraglich geforderten Anzahl und Form (in der Regel 3‑fach Papier und 1‑fach digital).
Die Dokumentation umfasst – soweit einschlägig – insbesondere:
- Revisions‑/Bestandsunterlagen: Revisionspläne/Bestandszeichnungen (inkl. Änderungen ggü. Ausführungsstand), ggf. Fotodokumentation verdeckter Einbauten.
- Prüf‑ und Abnahmeunterlagen: Prüfprotokolle/Messberichte sowie erforderliche behördliche Abnahmen.
- Produkt‑ und Wartungsunterlagen: Datenblätter, Bedien‑/Pflegeanleitungen, Wartungsvorschriften, Sicherheitsdatenblätter.
- Fachunternehmererklärung: schriftliche Erklärung, dass die Leistungen den anerkannten Regeln der Technik, den genehmigten Unterlagen und den Vertragsanforderungen entsprechen.
- Übersichten/Listen: Geräte‑ und Komponentenlisten (Hersteller/Typ/Seriennummern), Wartungs‑ und Prüfpläne sowie eine Übersicht der während der Bauzeit umgesetzten Änderungen.

10 Abnahme und Mängelbeseitigung

Die Abnahme erfolgt nach Fertigstellung in formeller Abstimmung mit dem AG bzw. dessen Vertretern. Sofern kein fixes Abnahmedatum festgelegt ist, beantragt der AN die Abnahme rechtzeitig schriftlich.
Festgestellte Mängel/Restleistungen werden im Abnahmeprotokoll dokumentiert. Der AN beseitigt Mängel unverzüglich und innerhalb der vom AG gesetzten Frist. Nach Ablauf einer angemessenen Nachfrist kann der AG die Mängelbeseitigung auf Kosten des AN durch Dritte veranlassen. Bis zur vollständigen Beseitigung wesentlicher Mängel kann der AG einen angemessenen Einbehalt von der Schlusszahlung vornehmen.

## Planunterlagen
Planunterlagen

Folgende Planunterlagen dienen als Kalkulationsgrundlage:

01 Pläne:
- JNS3_AP_05.01_Grundriss EG
- JNS3_AP_05.02_Schnitte
- JNS3_AP_05.03_Deckenübersicht Halle
- JNS3_AP_05.04_Baustelleneinrichtungsplan
- JNS3_AP_05.05_Deckengestaltung
- JNS3_HHi-5-DK-GR-RLT-01-F-00
- JNS3_HHi-5-DK-SN-RLT-01-F-00
- JNS3_HHi-5-DK-SCH-RLT-01-F-00

02 Details:
- JNS3_AP_05.D1_Detail Abhangdecken
- JNS3_AP_05.D2_Detail Trennvorhang
- JNS3_AP_05.D3_Detail Basketballkorb
- JNS3_AP_05.D4_Detail Hallenleuchte
- JNS3_AP_05.D5_Detail SiBe + Drallauslass

03 Fachplaner:
- Leistungen zur Raumakustik von 05.01.2026
- Brandschutzkonzept von 18.02.2026
- Schadstoffuntersuchung von -
- Statische Stellungnahme von -
- Baubeschreibung

## Werk- und Montageplanung
Werk- und Montageplanung

Vor Beginn der Arbeiten erstellt der AN eine Werkstatt- und Montageplanung für die von ihm herzustellenden Konstruktionen, Anschlüsse und Abschlüsse (insbesondere Deckenkonstruktionen inkl. Unterkonstruktion/Aufhängung, Wechselrahmen/Revisionsöffnungen sowie Einbauten). Die Planung ist der Bauleitung/dem AG rechtzeitig vor Ausführung zur Prüfung vorzulegen; die Ausführung erfolgt erst nach Freigabe.
Bestandteil der Werkstatt- und Montageplanung sind – soweit einschlägig – insbesondere:

- Abstimmung des Montageablaufs mit dem Bauzeitenplan (inkl. technologisch bedingter Zeiten, z. B. Trocknungszeiten),
- Koordination von Durchdringungen/Einbauteilen unter Berücksichtigung von Systemvorgaben sowie Brand- und Schallschutzanforderungen,
- rechtzeitige Prüfung der bauseitigen Untergrundbeschaffenheit/Tragfähigkeit als Befestigungsgrund (bei Bedarf Nachweise, z. B. Haftzug),
- erforderliche Nachweise/Systemnachweise (z. B. statisch, brandschutz-, schallschutz-, wärmeschutz- und sicherheitstechnisch; ggf. ballwurfsicher),
- Fugen- und Anschlussausbildungen,
- Prüfung der tatsächlichen Einbauhöhen und Kollisionsfreiheit im Ausbau (inkl. Einbauten aus ELT/TGA),
- Berücksichtigung von Streiflichtsituationen (Oberflächen-/Ebenheitsanforderungen).

Der AN sichtet unverzüglich nach Auftragserteilung die zur Verfügung gestellten Fachplanungen (insb. ELT/TGA) sowie ggf. das Brandschutzkonzept. Soweit für Einbauteile/Schottungen/Brandschutzklappen usw. Herstellerangaben erforderlich sind, fordert der AN diese über die Bauleitung rechtzeitig an und berücksichtigt sie in seiner Planung.
Der AN legt Montagepläne vor, aus denen die Lage von Tragprofilen/Abhängern, Wechselrahmen und Einbaupositionen eindeutig hervorgeht. Änderungen aus fortgeschriebenen Fachplanungen sind unverzüglich einzuarbeiten. Die Freigabe entbindet den AN nicht von seiner Prüfungs- und Hinweispflicht
Sämtliche hierfür erforderlichen Leistungen sind – sofern nicht gesondert ausgeschrieben – mit den Einheitspreisen der betroffenen Positionen abgegolten.

## Eingesetzte Arbeitskräfte und Geräte (vom Bieter auszufüllen)
Eingesetzte Arbeitskräfte und Geräte (vom Bieter auszufüllen)

a) Ausführung der Hauptgewerke

Zur Erbringung dieser Arbeiten hat der AN die nachstehend aufgeführte Anzahl an Mitarbeitern dauerhaft auf der Baustelle einzuplanen. Personelle Änderungen sind der Bauleitung des Auftraggebers (AG) rechtzeitig im Voraus mitzuteilen. Ein Abzug von Personal darf ohne Zustimmung des AG nicht erfolgen.
Es ist sicherzustellen, dass während der gesamten Bauzeit ein verantwortlicher Bauleiter sowie ein Polier, die der deutschen Sprache in Wort und Schrift mächtig sind, ständig vor Ort anwesend sind. Dieser Aufwand ist bei der Kalkulation zu berücksichtigen.

Gesamtpersonal: ............................................ MA

Poliere: ............................................................ MA

Vorarbeiter: ..................................................... MA

Facharbeiter: ................................................... MA

Bauhelfer: ........................................................ MA

Großgeräte:
Der AN hat die für die Ausführung erforderlichen Großgeräte unter Angabe von Typ und Fabrikat zu benennen:

..........................................................................................................................................

..........................................................................................................................................

Darüber hinaus hat der Bieter mit Abgabe seines Angebots den Projektleiter sowie dessen stellvertretenden Projektleiter verbindlich zu benennen.

## Los 2: Lüftung
Datum: 01.03.2026

### Bereich 01 Baustelleneinrichtung

#### Abschnitt 01.01 Baustelleneinrichtung

**01.01.0010 Baustelleneinrichtung**
*** Pauschalposition
Der AN hat für sämtliche in der Leistungsbeschreibung genannten Arbeiten die Baustelle einzurichten und nach Abschluss der eigenen Leistungen wieder vollständig zu räumen. Die Baustelleneinrichtung ist bis zur Fertigstellung der Leistungen vorzuhalten, bei Bedarf anzupassen und laufend zu unterhalten.
Hierzu gehören alle Einrichtungen, die für eine ordnungsgemäße und sichere Durchführung der Arbeiten erforderlich sind, insbesondere die Abfallentsorgung für die eigene Leistung einschließlich Big Bags oder Containern.
Eine gesonderte Auflistung erfolgt nicht, da der AN die erforderliche Baustelleneinrichtung eigenverantwortlich festlegt. Umfang und Art der einzusetzenden Einrichtungen haben den geltenden Vorschriften und Bestimmungen der Bauaufsicht, Gewerbeaufsicht und Berufsgenossenschaften zu entsprechen.
Die Einrichtungen sind unter besonderer Beachtung der Unfallverhütungsvorschriften zu errichten.
Menge: 1,000 psch

#### Abschnitt 01.02 Gerüstbauarbeiten

**01.02.0010 Fahrbare Arbeitsbühnen**
Fahrbare Arbeitsbühnen gem. DIN EN 1004 aufstellen Fahrbare Arbeitsbühnen (Rollgerüste) gemäß DIN EN 1004 aufstellen, bauablaufbedingt umsetzen und nach Abschluss abbauen, auf Holzbohlenbelag, alternativ auf OSB-Platten-Schutzbelag.

Ausführung mit Last-/Gerüstgruppe 3 (flächenbezogene Nutzlast 2,0 kN/m2), mit einer genutzten Gerüstlage einschließlich erforderlichem Seitenschutz.
Größe der Gerüstlage: ca. 2,00 m x 2,00 m
Einsatzhöhen:
Höhe bis Abhangdecke: ca. 7,00 m Höhe bis Rohdecke: ca. 8,50 m bis 11,00 m

Die Erschwernisse im Bereich des Treppenabgangs sowie im Bereich der festen Tribüne (Tiefe ca. 1,20 m) sind in diese Position einzukalkulieren.
Gebrauchsüberlassung/Vorhalten: siehe Folgeposition.
Menge: 1,000 Stk

**01.02.0020 Gebrauchsüberlassung**
Gebrauchsüberlassung der vor beschriebenen Arbeitsbühnen

über die Dauer von 4 Wochen
Menge: 8,000 StWo

### Bereich 02 Abbruch Lüftung

#### Abschnitt 02.01 Demontage Lüftung

**02.01.0010 Demontage von Wickelfalzrohren und Flexrohren**
*** Bedarfsposition ohne GB
Demontage von Wickelfalzrohren und Flexrohren in den Durchmessern
100 mm bis 400 mm.
Montagehöhe bis 7,00 m.
Die Rohre sind inklusive Anschlussstücke, Befestigungen und Dichtungen
zu demontieren.
Befestigungselemente sind decken- bzw. wandbündig zu kürzen.
Wickelfalzrohre und Flexrohre demontieren, aus dem Gebäude schaffen
und fachgerecht entsorgen.
Menge: 25,000 m

**02.01.0020 Demontage von Wickelfalzformteilen**
*** Bedarfsposition ohne GB
Demontage von Wickelfalzformteilen
in den Durchmessern 100 mm bis 400 mm wie Bögen,
Reduzierungen, Übergängen, Bundkragen, Enddeckeln.
Formteilen demontieren, aus dem Gebäude schaffen und
fachgerecht entsorgen.
Menge: 1,000 St

**02.01.0030 Demontage von Lüftungskanal, gerade**
*** Bedarfsposition ohne GB
Demontage von Lüftungskanal, gerade, rechteckig.
Abmessungen nach Bestand.
Montagehöhe bis 7,00 m.
Die Lüftungskanäle sind inklusive Befestigungen zu demontieren.
Die Befestigungen sind deckenbündig zu kürzen.
Lüftungskanäle demontieren, aus dem Gebäude schaffen
und fachgerecht entsorgen
Menge: 1,000 m2

**02.01.0040 Demontage von TSchalldämpfern, Volumenstromreglern Brandschutzklappen**
*** Bedarfsposition ohne GB
Demontage von TSchalldämpfern, Volumenstromreglern
Brandschutzklappen demontieren, aus dem Gebäude schaffen
und fachgerecht entsorgen.
Menge: 1,000 St

**02.01.0050 Demontage von Luftauslässen und Lüftungsgittern**
Demontage von Luftauslässen (Zuluft / Abluft), z. B. Deckenauslässe, Wandgitter, Tellerventile sowie Lüftungsgitter.
Abmessungen und Ausführung nach Bestand.
Montagehöhe bis 7,00 m.
Die Luftauslässe und Lüftungsgitter sind inklusive Anschlusskasten, Befestigungen und Dichtungen zu demontieren.
Befestigungselemente sind decken- bzw. wandbündig zu kürzen.
Luftauslässe und Lüftungsgitter demontieren, aus dem Gebäude schaffen
und fachgerecht entsorgen.
Menge: 24,000 St

### Bereich 03 Neubau Lüftung

*Hinweis: Technische Beschreibung Lüftung*
Technische Beschreibung Lüftung
Sanierungsmaßnahmen:
Optimierung der Regelstrategie in einer dynamischen Luftmengenanpassung
1-Multisensor (Temperatur und Co ): 2zwecks bedarfsgerechter Steuerung der Luft Mengen bzw .Wassermengen der Spritzschaltung und Einbindung an die MSR um die gewünschten (Soll-Wert )Luftqualität -und Temperatur zu erreichen.

2-MSR Schank :zwecks Optemierung des bisherigen manuellen Betriebs auf eine automatische ,gleitende Regelung in Abhängigkeit der Raumluftqualität.
‑
3-Erneuerung der Luftauslässe mit mit variablen Volumenstromreglern
(VAV-Reglern )und Drosselklappen inkl .Aller erforderlichen Flexrohen und
Regel-,Steuerkomponenten mit Anbindung an MSR .
4-Tauschen der Abluftstellen im Zuschauerflur (Einlässe).

#### Abschnitt 03.01 Luftungsleitung und Zubehör

*Hinweis: Hinweis*
Die nachstehenden Leistungen verstehen sich einschließlich Aufmaß (nach VOB DIN 18379) und Transportkosten.

Kanäle aus verzinktem Stahlblech nach DIN 24190/24191, in den Druckstufen 1 (-500 Pa ) und (+1000 Pa).
Die Blechstärken nach DIN 18379 gemäß der Abrechnungsgruppen L1 bis L5 bzw. F1 bis F5 sind
einzuhalten.

Dichtheitsklasse A nach DIN EN 1507.

Bei der Lagerung, sowie während und nach der Montage, ist darauf zu achten, dass die VDI 6022 eingehalten wird.

Die Lüftungskanäle und die Formteile sind, mit durch Folie verschlossenen Öffnungen, anzuliefern.
Das Entfernen der Folie ist erst im Zuge der Montage zulässig.
Lüftungskanäle und Formteile, bei denen Montagebedingt die Folie entfernt wurde, die jedoch nicht gleich
montiert werden, sind wieder mit Folie zu verschliessen.

**03.01.0010 Lüftungskanal, gerade L1**
*** Bedarfsposition ohne GB
Abrechnungsgruppe L1, größte Kantenlänge bis 500 mm.

Komplett einschl. sämtl. Zubehör liefern und
betriebsfertig montieren.
Menge: 1,000 m2

**03.01.0020 Lüftungskanal, gerade L2**
*** Bedarfsposition ohne GB
Abrechnungsgruppe L2, größte Kantenlänge bis 1.000 mm.
Materialstärke 0,8 mm.

Komplett einschl. sämtl. Zubehör liefern und
betriebsfertig montieren.
Menge: 1,000 m2

**03.01.0030 Lüftungskanal, Formteil F1**
*** Bedarfsposition ohne GB
wie Bögen, T-Stücke, Übergänge usw.

Abrechnungsgruppe F1, größte Kantenlänge bis 500  mm.
Materialstärke 0,6 mm

Komplett einschl. sämtl. Zubehör liefern und
betriebsfertig montieren.
Menge: 1,000 m2

**03.01.0040 Lüftungskanal, Formteil F2**
*** Bedarfsposition ohne GB
wie Bögen, T-Stücke, Übergänge usw.

Abrechnungsgruppe F2, größte Kantenlänge bis 1.000  mm.
Materialstärke 0,8 mm

Komplett einschl. sämtl. Zubehör liefern und
betriebsfertig montieren.
Menge: 1,000 m2

**03.01.0050 Revisionsdeckel für Lüftungskanal 300/200 mm, verzinkt**
Einschl. umlaufender Kantenschutz des
Kanalausschnittes.
Menge: 3,000 St

*Hinweis: Beschreibung Alu-Flex*
Beschreibung Alu-Flex

Flexibles Lüftungrohr, Alu-Flex aus Reinaluminium, 2-lagig nach DIN EN 13180, nicht
brennbar gemäß DIN 4102 Klasse A1. Gestaucht.

Komplett einschl. sämtl. Zubehör, in folgenden Dimensionen und Massen, liefern und betriebsfertig montieren.

**03.01.0060 Alu-Flex DN315**
Flexibles Lüftungsrohr, Alu-Flex
DN200
Menge: 30,000 m

**03.01.0070 Sonderstahlbefestigung**
aus verzinktem Stahl als Konsolen, Tragegerüst etc.

Komplett einschl. sämtl. Zubehör liefern und
betriebsfertig montieren.
Menge: 100,000 kg

**03.01.0080 Luftrichtungspfeile**
bestehend aus weißer, selbstklebender Folie mit
aufgedrucktem Luftrichtungspfeil in der entsprechenden
Medienfarbe nach DIN 1946-1.
Menge: 20,000 St

*Hinweis: Bezeichnungsschilder*
Bezeichnungsschilder

mit ein- oder mehrzeiliger Beschriftung. Schild aus Kunststoff oder Aluminium mit schwarzer, eingravierter
Schrift, einschl. der erforderlichen Halterung mit Befestigungsschrauben in folgenden Größen und Massen,
liefern und montieren.

**03.01.0090 Bezeichnungsschilder**
Bezeichnungsschild
Breite: 10 cm
Höhe: 5 cm
Menge: 20,000 St

#### Abschnitt 03.02 Schalldämpfer, Volumenstromregler, Luftauslässe und Zubehör

*Hinweis: Zusatzschalldämpfer*
Zusatzschalldämpfer

Zusatzschalldämpfer in rechteckiger Bauform für VVS-Regelgeräte zur Reduzierung des Strömungsgeräusches, in 43 Nenngrößen. Schalldämpferkulissen mit strömungsgünstig profilierten Rahmen. Beidseitig zum Anschluss an Luftleitungsprofil 30 mm. Gehäuse-Leckluftstrom nach EN 15727, Klasse C. Geeignet für VDI 2083, Reinraumklasse 3, sowie US-Standard 209E, Klasse 100.

MATERIALIEN UND OBERFLÄCHEN
-  Gehäuse und Kulissenrahmen aus verzinktem Stahlblech
-  Absorptionsmaterial Mineralwolle

MINERALWOLLE
-  Nach EN 13501, Baustoffklasse A1, nicht brennbar
-  RAL-Gütezeichen RAL-GZ 388
-  Hygienisch unbedenklich durch hohe Biolöslichkeit, nach TRGS 905 sowie EU-Richtlinie 97/69/EG
-  Durch aufkaschiertes Glasseidengewebe vor Abrieb durch strömende Luft bis max. 20 m/s geschützt
.

Leitprodukt: Trox o. glw. Art
Typ: TX

gew. Fabrikat:..................................................
(vom Bieter auszufüllen)

gew. Typ:.........................................................
(vom Bieter auszufüllen)

Komplett einschl. Zubehör, in folgenden Dimensionen und
Massen, liefern und betriebsfertig montieren.

**03.02.0010 Zusatzschalldämpfer TX/500x500**
Zusatzschalldämpfer
TX/500x500
BxHxL: 500 x 500 x 1.500 mm
Volumenstrom: 6.400m³/h
Druckverlust: 76 Pa
Menge: 3,000 St

*Hinweis: Rechteckige Volumenstromregelgeräte*
Rechteckige Volumenstromregelgeräte

VVS-Regelgeräte in rechteckiger Bauform für variable und konstante Volumenstromsysteme, für Zuluft oder Abluft, in 36 Nenngrößen. Hohe Regelgenauigkeit der eingestellten Volumenströme. Inbetriebnahmebereites Gerät, bestehend aus den mechanischen Bauteilen und den elektronischen Regelkomponenten. Geräte enthalten einen Mittelwert bildenden Wirkdrucksensor zur Volumenstrommessung und Regelklappen. Regelkomponenten werkseitig montiert, verschlaucht und verdrahtet. Wirkdrucksensor mit Messbohrungen 3 mm, dadurch unempfindlich gegen Verschmutzung. Position der Regelklappen von außen durch die Achsform erkennbar. Regelklappe bei Auslieferung geöffnet, dadurch Luftströmung auch ohne Regelfunktion gegeben; ausgenommen Varianten mit definierter Sicherheitsstellung NC (Normally Closed). Erfüllt die Hygieneanforderungen nach EN 16798 Teil 3, VDI 3803 Blatt 1, VDI 6022 Blatt 1, DIN 1946, Teil 4

BESONDERE MERKMALE
-  Integrierter Differenzdrucksensor mit 3 mm Messbohrungen (unempfindlich gegen Verschmutzung)
-  Werkseitige Einstellung oder Programmierung
-  Einstellung und nachträgliche Parametrierung an der Regelkomponente möglich. Je nach Regelkompenente wird eventuell ein separates Einstellgerät erforderlich

MATERIALIEN UND OBERFLÄCHEN
-  Gehäuse aus verzinktem Stahlblech
-  Achsen und Gestänge aus verzinktem Stahl
-  Regelklappen und Differenzdrucksensor aus Aluminiumprofilen
-  Zahnräder aus antistatischem Kunststoff (ABS), temperaturbeständig bis 50 °C
-  Gleitlager aus Kunststoff

ANSCHLUSSAUSFÜHRUNG
-  Beidseitig mit Flansch, geeignet für Luftleitungsprofile GEHÄUSE UND KLAPPENLECKAGE
-  Gehäuse-Leckluftstrom nach EN 1751, Klasse C
-  Leckluftstrom bei geschlossener Regelklappe nach EN 1751: Klasse 3

GLEICHWERTIGKEITSKRITERIEN GRUNDGERÄT
-  Hygiene-Konformitätserklärung nach VDI 6022, Blatt 1 (01/2018), ÖNORM H 6020 (02/2007) und ÖNORM H 6021 (09/2003)
-  Akustische Daten ermittelt nach ÖNORM EN ISO 5135

ANBAUGRUPPE:
Kategorie:
Compactregler für Volumenstrom. Regelung eines konstanten oder variablen Volumenstrom-Sollwertes. Elektronischer Regler zur Aufschaltung einer Führungsgröße und Abgriff eines Istwertsignals. Istwertsignal auf Nennvolumenstrom bezogen, dadurch vereinfachte Inbetriebnahme und nachträgliche Verstellung. Standalone-Betrieb oder Einbindung in die Gebäudeleittechnik.

Anwendung: Dynamischer Transmitter für saubere Luft in raumlufttechnischen Anlagen
Versorgungsspannung: 24 V AC/DC
Stellantrieb: Integriert; langsamlaufend (Laufzeit 110 - 150 s für 90°)
Einbaulage: Beliebig
Schnittstelle/Ansteuerung: Analogsignal 0 - 10 V DC oder 2 - 10 V DC oder Belimo MP-Bus
Anschluss: Anschlussleitung mit 4 Adern

Schnittstelleninformation:
Analog: Volumenstrom Sollwert sowie Istwertsignal. Istwertsignal werkseitig Volumenstrom; Istwertsignal bauseits umkonfigurierbar auf Klappenstellung
MP-Bus: Volumenstrom Soll- und Istwert, Klappenstellung, Fehlerstatus u.a.

Systemanbindung: MP-Bus für optionale Erweiterungen
-  passend zu TROX X-AIRCONTROL Zonenmodul X-AIR-ZMO-MP
-  Gateways für LonWorks, Modbus, BACnet, EIB z.B. Belimo UK24xxx
-  Fan Optimiser z.B. Belimo COU24-A-MP
-  bei MP-Bus-Betrieb: Einbindung eines Sensors oder Schaltkontakts in das MP-Bus Netzwerk
Sonderfunktionen: Aktivierung Vmin, Vmid, Vmax, Geschlossen, Offen mittels externer Schaltkontakte/Beschaltung oder MP-Bus
Optional aktivierbare Betriebsarten: Open-Loop: Stellantrieb mit Luftvolumenstrommessung

Parametrierung:
-  Für VVS-Regelgerät spezifische Parameter werkseitig parametriert
-  Betriebswerte Vmin, Vmax werkseitig parametriert
-  Signalkennlinie werkseitig parametriert

Nachträgliche Anpassung mittels optionalen Tools:
-  Einstellgerät, PC-Software (jeweils kabelgebunden)
-  FlowCheck App (Drahtlos mittels integrierter NFC-Schnittstelle)

Auslieferungszustand:
Funktionsprüfung unter Luft durch Referenzmessung auf regelmäßig validiertem Prüfstand nach DIN EN ISO 9001 zur Überprüfung der Funktion und Regelgenauigkeit des komplettierten Volumenstromreglers
Justage der gerätespezifischen Parameter unter Luft durch Referenzmessung auf regelmäßig validiertem Prüfstand nach DIN EN ISO 9001
Das Prüfprotokoll der werksseitigen Parametrierung, Funktionsprüfung und Justage muss nach Auslieferung des Volumenstromreglers zur Verfügung gestellt werden
Gleichwertigkeitskriterium Anbauteil:
Das Prüfprotokoll der werksseitigen Parametrierung, Funktionsprüfung und Justage unter Luft durch Referenzmessung auf regelmäßig validiertem Prüfstand nach DIN EN ISO 9001 wird zur Verfügung gestellt

Leitprodukt: Systemair o. glw. Art
Typ: TVT

gew. Fabrikat:..................................................(vom Bieter auszufüllen)

gew. Typ:.........................................................(vom Bieter auszufüllen)

Komplett einschl. sämtl. Zubehör, liefern und
betriebsfertig montieren.

**03.02.0020 Rechteckige Volumenstromregelgeräte TVT/500x500/BC0/V0/1959-6400m³/h**
TECHNISCHE DATEN
-  Nenngröße: 500 x 500
-  Volumenstromregelbereich: 1959 - 14037 m³/h
-  Mindestdruckdifferenz: bis zu 104 Pa (ohne Zusatzschalldämpfer)
-  Maximal zulässige Druckdifferenz: 1000 Pa
-  Material: verzinktes Stahlblech
-  Breite: 500
-  Höhe: 500
-  Anbaugruppe: BC0 | Volumenstrom;unbelastete Luft;ohne Sicherheitsfunktion
-  Betriebsart: Variabel
-  Signalspannungsbereich: 0-10 V DC
-  Vmin 1959  m³/h
-  Vmax 6400  m³/h
Menge: 3,000 St

*Hinweis: Dralldurchlass*
Dralldurchlass

Deckendralldurchlässe mit quadratischem Frontdurchlass für Komfort- und Industriebereiche mit großen Raumhöhen. Als Zuluftdurchlass. Lamellen der diagonal gegenüberliegenden Lamellenfelder verstellbar für horizontale bis vertikale Luftführung. Horizontale Luftführung mit hoher Induktion. Zum freihängenden Einbau oder für abgehängte Decken aller Art.Einbaufertige Komponente, bestehend aus dem Frontdurchlass mit Lamellen, angeordnet in Quadranten, einer Traverse zur Aufnahme eines Stellantriebes und einem Anschlusskasten mit horizontal oder vertikal angeordnetem Anschlussstutzen und Bohrungen zur Abhängung. Schraubbefestigung des Frontdurchlasses an dem Anschlusskasten. Anschlussstutzen, passend für Luftleitungen nach EN 1506 oder EN 13180. Schallleistungspegel des Strömungsgeräusches gemessen nach EN ISO 5135.

BESONDERE MERKMALE
-  Mit verstellbaren Lamellen für große Raumhöhene
-  Manuell und motorisiert verstellbare Strömungsrichtung
-  Luftleitungsanschluss horizontal und vertikal

MATERIALIEN UND OBERFLÄCHEN
-  Frontdurchlass aus Aluminium-Strangpressprofilen
-  Anschlusskasten, Traverse und Randverbreiterung aus verzinktem Stahlblech
-  Schutzkorb aus Stahl-Rundprofilen
-  Frontdurchlass eloxiert, E6-C-0, naturfarben
-  Schutzkorb pulverbeschichtet, RAL 9010, reinweiß
-  Randverbreiterung pulverbeschichtet, RAL 9006, weißaluminium
-  P1: Pulverbeschichtet, Farbton nach RAL Classic

Leitprodukt: Trox o. glw. Art
Typ: VD

gew. Fabrikat:..................................................
(vom Bieter auszufüllen)

gew. Typ:.........................................................
(vom Bieter auszufüllen)

Komplett einschl. sämtl. Zubehör, in folgenden Dimensionen und Massen, liefern und betriebsfertig montieren.

**03.02.0030 Dralldurchlass, Zuluft**
Tpy: VD-V-E3-S/600/P1-RAL9011
Größe 600 x 600mm

VARIANTE
Anschluss:  Vertikal, mit Anschlusskasten
Verstellung:  24 V AC/DC, stetig 2 - 10 V DC
Zubehör  Schutzkorb - RAL 9011
Nenngröße  600
Oberfläche Frontdurchlass  Naturfarben eloxiert, E6-C-0
Oberfläche Frontdurchlass  Pulverbeschichtet,
Auswahl Farbe  RAL 9011
Menge: 12,000 St

*Hinweis: Lüftungsgitter*
Lüftungsgitter

Lüftungsgitter als Zuluft- oder Abluftdurchlass für die Be- und Entlüftung von Räumen in raumlufttechnischen Anlagen.
Bestehend aus einem Frontrahmen mit Facette (Innenfase).
Vorzugsweise für den Einbau in runde oder eckige Luftleitungen sowie zur Wandmontage.
Einbaufertige Komponente, bestehend aus Frontrahmen, einzeln verstellbaren, senkrechten und/oder waagerechten Lamellen.

MATERIALIEN
-  Frontrahmen aus verzinktem Stahl
-  Lamellen aus verzinktem Stahl
-  Filter aus PES
-  Schaumstoffabdichtung
-  Ballschutz aus verzinktem Stahl
-  AS und SAS aus verzinktem Stahl
-  AG aus Aluminium und verzinktem Stahl

OBERFLÄCHEN
-  Frontrahmen und Lamellen ohne Beschichtung (Stahl verzinkt) - RAL 9011 Schwarz
-  Frontrahmen und Lamellen pulverbeschichtet nach RAL 9011 Schwarz, GE50
-  Frontrahmen und Lamellen pulverbeschichtet nach RAL 9011 Schwaz GE70
-  Frontrahmen und Lamellen pulverbeschichtet nach NCS

NORMEN UND RICHTLINIEN
-  Schallleistungspegel des Strömungsgeräusches gemessen nach EN ISO 5135
-  Filterklasse ISO Coarse 45% nach ISO (G3) 16890

ZUBEHÖR
-  Filterelement für Abluftgitter
-  Einbaurahmen

Leitprodukt: Trox o. glw. Art
Typ: TR2-H

gew. Fabrikat:..................................................
(vom Bieter auszufüllen)

gew. Typ:.........................................................
(vom Bieter auszufüllen)

Komplett einschl. sämtl. Zubehör, in folgenden
Dimensionen und Massen, liefern und betriebsfertig
montieren.

**03.02.0040 Lüftungsgitter TR2-H/1025x425/AG**
Lüftungsgitter für Rohreinbau, Zuluft
BxH: 1025 x 425 mm
VARIANTE
Verwendung: Wandeinbau oder Brüstungseinbau
Eibauort: Abhangdecje Zuschauer-Flur

H  Lamellenanordnung: Frontlamelle horizontal
1025  Breite: 1025
425  Höhe: 425
AG  Anbauteil: Drosselelement, Lamellen gegenläufig gekoppelt
Befestigung: Warzenlochung im Frontrahmen
Oberfläche:  Stahl verzinkt
Farbe: RAL 9009 - tief schwarz matt
Menge: 12,000 St

#### Abschnitt 03.03 Allgemein

**03.03.0010 Zuschlag**
*** Pauschalposition
auf die Summe der vor genannten Titel für die Fracht
und Anfuhr der Materialien und Werkzeuge, Rücktransport
der letzteren, Gerüste aller Art, Fahrgelder und
Auslösungen für das Montagepersonal,
Montagevorbereitung und Überwachung durch einen
bauleitenden
Fachingenieur/Obermonteur.

Probebetrieb in Abschnitten oder insgesamt,
Einregulierung, Inbetriebnahme, Übergabe und ggf.
Abnahme der betriebsfertigen Anlage.
Vergütung für Aufmaß (auch in Teilabschnitten),
Abrechnung einschl. Lieferung von
Aufmaßzusammenstellungen.
Menge: 1,000 psch

**03.03.0020 Funktionsmessungen**
*** Pauschalposition
entsprechend VDI 2079, VDI 2080 und DIN 1946 mit dem
TÜV. Die Leistungen aller vorbeschriebenen Anlagen und
Anlagenteile sind durch Funktionsmessungen nachzuweisen
und 3-fach zu protokollieren.
Vorrichtungen wie Messstutzen, Kanalöffnungen etc. sind
vom Auftragnehmer anzubringen.
Messgeräte/Rauchproben sind vom Auftragnehmer zu
stellen.

Je Anlage sind zu messen:

1. Stromaufnahme des Antriebsmotors
a) Zuluftventilator
b) Abluftventilator

2. Messung Teilluft-Volumenströme in Kanälen
a) Zuluft
b) Abluft

3. Luftfeuchte im Raum (stichprobenartig)

4. Filterdichtung

5. Luftstrom im Raum (stichprobenartig)
a) Raumzuluft
b) Raumabluft

6. Lufttemperatur im Raum

7. Raumluftgeschwindigkeit

8. Außentemperatur

9. Schallpegel 1 m vor Außenluftansaugung und
Fortluftausblasöffnung
Luftein- und Luftauslässe im Raum
(stichprobenartig)

10. Ventilatordrehzahlen

11. Prüfung von Unter- und Überdruck in bestimmten
Räumen
bzw. Raumgruppen mittels Rauchproben.

12. Teilnahme an der Abnahme durch einen vom Bauherrn
benannten anerkannten Sachverständigen.

13. Erstellen eines ausführlichen Prüfberichtes mit
Benennung
und Beschreibung der Anlagen

Alle durchzuführenden Arbeiten sind im Vorfeld mit dem
Sachverständigen abzustimmen.
Menge: 1,000 psch

**03.03.0030 Revisions- und Bestandsunterlagen**
*** Pauschalposition
der Lüftungstechnik sind in vierfacher Ausfertigung (3x
Papierform,
1x auf Datenträger) nach BHKS Regel 2.001 zu erstellen.

Die Schemata sind in der Technikzentrale, in farbbeständiger
Ausführung z.B. hinter Glas, aufzuhängen.

Die Revisionsunterlagen sind übersichtlich in Ordnern
mit Trennblättern und Inhaltsverzeichnis anzufertigen, und
dem Ingenieurbüro zur Prüfung und Weiterleitung
auszuhändigen.

Die Revisionsunterlagen umfassen im wesentlichen:

1.) Deckblatt
- Bauvorhaben
- Bauherr
- Gewerk
- Planung
- Ausführende Firma

2.) Ausführliches Inhaltsverzeichnis

3.) Geräte- und Einbauteilliste
- Bauteil
- Fabrikat
- Typ, Artikelnummer
- Größe, Leistung
- Stromart z.B. bei Pumpen, Ventile
- Bemerkung z.B. Standort, Ausführung, Heizkreis
- Register-Nummer

4.) Herstellerverzeichnis
- Firma
- Adresse
- Telefon, Fax, E-Mail

5.) Bescheinigungen, Protokolle, etc.
- Fachunternehmerbescheinigung
- Luftmessprotokoll
- Sonstige Messprotokolle
- Sonstige erforderliche Bescheinigungen
und Genehmigungen
- Inbetriebnahmeprotokoll
- Einweisungsprotokoll
- Übergabeprotokoll
- Abnahmeprotokoll

6.) Technische Dokumentation
- Produktinformationen
- Technische Daten
- Schaltschemata
- Datenblätter
- Bedienungs- und Wartungsanleitungen
- Ersatzteillisten

7.) Schaltplan
- Schaltplan
- Datenblätter der Feldgeräte

8.) Berechnungen
- Rohrnetzberechnung
- Ventileinstellung

9.) Wartung
- Wartungsplan mit Wartungsintervallen

10.) Revisionszeichnungen (farbig) jeweils 1x in
Papierform
und 1x auf Datenträger als dwg- und pdf-Datei
- Grundrisse
- Schnitte
- Strangschemata
- Detailzeichnungen
Menge: 1,000 psch

**03.03.0040 Koordination**
*** Pauschalposition
durch Teilnahme an Baubesprechungen, Umsicht bei der
Vorbereitung der Ausführung vom Gewerk Lüftungstechnik
mit sämtl. bauseitigen Gewerken wie z. B.:

- Elektrotechnik
- Trockenbau
etc.

Dieses ist bei der Ausführungsplanung / Abwicklung zu
berücksichtigen.
Menge: 1,000 psch

### Bereich 04 Sonstiges

#### Abschnitt 04.01 Stundenlohnarbeiten

*Hinweis: Für nicht im voraus erkennbare Leistungen, die nur auf*
Für nicht im voraus erkennbare Leistungen, die nur auf
ausdrückliche Anweisung der Bauleitung, des Architekten
oder Fachplaners mit Stundennachweis, der täglich zu
unterschreiben ist, auszuführen sind.

Hiermit sind alle tariflichen und außertariflichen
Lohnzuschläge, wie Überstundengelder, Wegegelder,
Prämien, Auslösungen usw. abgegolten.

**04.01.0010 Obermonteurstunde**
*** Bedarfsposition ohne GB
zum Nachweis
Menge: 1,000 h

**04.01.0020 Monteurstunde**
*** Bedarfsposition ohne GB
zum Nachweis
Menge: 1,000 h

**04.01.0030 Helferstunde**
*** Bedarfsposition ohne GB
zum Nachweis
Menge: 1,000 h

**04.01.0040 Materialpauschale**
*** Pauschalposition
*** Bedarfsposition ohne GB
für zusätzliche Arbeiten, die nicht in den v. g.
Positionen enthalten sind.

Abrechnung erfolgt nur auf Einkaufspreisnachweis plus
.... % Unternehmeraufschlag.

Hier sind zur Kalkulation 2.000,00 EUR Einkaufswert
anzusetzen.
Menge: 1,000 psch

#### Abschnitt 04.02 Schadstoffe

**04.02.0010 Fachgerechter Ausbau und Entsorgung KMF-Dämmung**
*** Bedarfsposition ohne GB
Fachgerechter Ausbau, staubdichte Verpackung, Abtransport und ordnungsgemäße Entsorgung von künstlichen Mineralfasern (KMF-Dämmung) an Lüftungskanälen und Lüftungsanlagen, sofern gemäß Schadstoffgutachten erforderlich.
Die Arbeiten umfassen insbesondere:
Einrichtung eines ggf. erforderlichen Schwarzbereichs
Schutz- und Abschottungsmaßnahmen gemäß TRGS 521
Demontage der belasteten Dämmstoffe
Staubarme Arbeitsweise
Verpackung in zugelassenen Big Bags
Abtransport und Entsorgung gemäß KrWG
Vorlage der Entsorgungsnachweise
Reinigung der betroffenen Bereiche
Die Arbeiten sind gemäß TRGS 521, den einschlägigen Arbeitsschutzvorschriften sowie den geltenden abfallrechtlichen Bestimmungen auszuführen.
Hinweis:
Ausführung nur bei Vorliegen eines entsprechenden Nachweises gemäß Schadstoffgutachten und auf gesonderte Anordnung des Auftraggebers.
Abrechnung erfolgt nach tatsächlichem Aufmaß.
Menge: 1,000 m²

**04.02.0020 Fachgerechter Ausbau und Entsorgung asbesthaltiger Dichtmuffen**
*** Bedarfsposition ohne GB
Fachgerechter Ausbau, staubdichte Verpackung, Abtransport und ordnungsgemäße Entsorgung von asbesthaltigen Dichtmuffen an Lüftungskanälen, sofern gemäß Schadstoffgutachten erforderlich.
Die Arbeiten umfassen insbesondere:
Einrichtung eines ggf. erforderlichen Arbeitsbereichs gemäß TRGS 519
Persönliche Schutzausrüstung
Staubarme Demontage
Verpackung in zugelassenen, gekennzeichneten Asbest-Säcken
Abtransport und Entsorgung als gefährlicher Abfall
Vorlage der Entsorgungsnachweise
Reinigung des Arbeitsbereichs
Die Arbeiten sind gemäß TRGS 519, Gefahrstoffverordnung sowie den geltenden abfallrechtlichen Vorschriften auszuführen.
Hinweis:
Ausführung nur bei Vorliegen eines entsprechenden Nachweises gemäß Schadstoffgutachten und auf gesonderte Anordnung des Auftraggebers.
Abrechnung erfolgt nach tatsächlichem Aufmaß.
Menge: 1,000 Stk
